# Sportpark Krefeld, Neubau Zuschauertribüne
Angebotsaufforderung (GAEB 90, DA83)
DV-Nummer: Ö001
Währung: EUR
Auftraggeber: Stadt Krefeld, Fachbereich 52, Sankt-Anton-Straße 56, 47798

## Tischlerarbeiten, Sitzauflagen für den A
Datum: 26.01.26

*Hinweis*
1.  Allgemeines zur Bauaufgabe

1.1  Objektdaten

Anschrift:
Crefelder Ruder-Club 1883 e.V.
im Erholungs- und Sportpark Krefeld (Elfrather See)
Bruchweg 26-28
47829 Krefeld

1.2  Geplante Baumaßnahme

Im Erholungs- und Sportpark Krefeld am Elfrather See
im Bereich des dort ansässigen
Ruderclubs (CRC) soll eine ortsfeste Zuschauertribüne
in dem zwischen Bootshaus und
Uferweg gelegenen Böschungskörper errichtet werden.

Die Tribünenanlage wird aus Betonfertigteilen
errichtet und besteht aus sieben
Sitzstufenreihen, die sich an den seitlichen Enden
nach unten hin in abgetreppter Form
erweitern. Das anstehende Gelände wird durch
Winkelstützwände gehalten. In die
Tribünenanlage integriert sind drei Treppenanlagen mit
jeweils 15 Steigungen und einer
nutzbaren Breite von 2,00 m. Seitliche Geländer sind
nicht vorgesehen.

Eine Überdachung der Tribünenanlage ist nicht geplant
und auch keine Beleuchtung, da
die Sportereignisse nur bei Tageslicht stattfinden.

Die Tribünenanlage hat insgesamt 994 Sitzplätze und
wird zu etwa 20 % mit
Sitzelementen aus Hochdrucklaminatplatten (HPL), ohne
Rückenlehne, auf einer
Unterkonstruktion aus rostfreiem Stahl, belegt.

Die hier ausgeschriebenen Tischlerarbeiten beinhalten
die Fertigung, Anlieferung und
Montage dieser Sitzauflagen.

1.3  Fragen zur Leistungsbeschreibung und
Projektleitung

Das Vergabeverfahren wird durch den Auftraggeber -
Vergabestelle Kommunalbetrieb
Krefeld - durchgeführt. Die gesamte
Bieterkommunikation, also auch Fragen zur
Leistungsbeschreibung, erfolgt ausschließlich über den
Auftraggeber.

Planung und Bauleitung:
Weigelt Ingenieurgesellschaft mbH
Beratende Ingenieure

Projektleitung Bauherr:
durch
Kommunalbetrieb Krefeld (KBK)
Herr Evangelos Alexiou

*Hinweis*
2.  Allgemeine Vorbemerkungen

2.1  Vertragsgrundlage

Vertragsgrundlage bildet:
-  die Vergabe- und Vertragsordnung für Bauleistungen
(VOB), Teil B und C, in der
  jeweils neuesten Fassung,
-  die nachstehenden Allgemeinen und Technischen
Vorbemerkungen und das
  Leistungsverzeichnis,
-  die den einzelnen Leistungsabschnitten/Gewerken
vorangestellten Ausführungshinweise,
  Anmerkungen etc. gelten als zusätzliche technische
Vorschriften im Sinne der VOB.

2.2  Inhalt der Leistungsbeschreibung

Die vorliegende Leistungsbeschreibung mit
Leistungsverzeichnis umfasst sämtliche
Aufwendungen für Güter, Leistungen und Abgaben, die
für die Ausführung der
beschriebenen Gewerke bis zu ihrer kompletten
Fertigstellung erforderlich sind. Diese
Aufwendungen sind durch die Vertragsunterlagen
beschrieben.

Für die zu erbringenden Aufwendungen für Güter,
Leistungen und Abgaben übernimmt
der Bieter/AN die Verpflichtung der Vollständigkeit.
Das bedeutet, dass Aufwendungen,
die sich bei der Ausführung zwangsläufig ergeben,
einkalkuliert und Bestandteil des
Angebotes / Vertrages sind, auch wenn sie nicht
ausdrücklich in den
Verdingungsunterlagen erwähnt sind. Hierzu gehören
auch alle resultierenden Einflüsse,
die sich aus den örtlichen Gegebenheiten des
Baubereiches ergeben.

Die Bieter / AN garantiert die Richtigkeit und
Vollständigkeit seines Angebotes über die
Komplettfertigstellung der hier beschriebenen
Konstruktionen.

Etwaige Unklarheiten in der Lesitungsbeschreibung sind
vor Abgabe des Angebotes mit
der ausschreibenden Stelle zu klären.

2.3  Baustellenzufahrt, Materiallagerungen

Die Materialanlieferung und Baustellenandienung
erfolgt über öffentliche Straßen und
Wege bis an das städtische Grundstück. Die Baustelle
wird über den Bruchweg und die
dort befindliche Feuerwehrzufahrt direkt angefahren.
Das Abstellen und Parken von
privaten PKW und Baustellenfahrzeugen auf der
Platzfläche südlich des Bootshauses ist
außerhalb der hierfür definierten und zur
Baustellennutzung freigegebenen Fläche nicht
gestattet.

Da die Zufahrt im Aufenthaltsbereich der Sportler
liegt, sollen Fahrten auf dem
Vereinsgelände, insbesondere von Schwerlastverkehr,
außerhalb der Trainingszeiten
erfolgen. Alle Fahrzeugbewegungen außerhalb der
Baustelleneinrichtung müssen mit
größter Vorsicht und jeweils mit einer
Fahrzeugbegleitperson erfolgen und sind rechtzeitig
mit der Bauleitung zu kordinieren.

Das Lagern oder Abstellen von Material oder
Hilfsmitteln wie auch Baustellenfahrzeugen
ist außerhalb der definierten und eingezäunten
Baustelleneinrichtungsfläche nicht
gestattet. Innerhalb des Gebäudebestandes können keine
Räume für Zwecke des AN zur
Verfügung gestellt werden.

Falls Material auf der Baustelle gelagert wird,
geschieht dies auf eigenes Risiko des AN.
Eine Haftung des Auftraggebers bei Beschädigungen,
Diebstahl etc. ist ausgeschlossen.

Die Sicherheitszonen wie Feuerwehrzufahrten,
Aufstellflächen und Rettungswege
etc. sind ständig freizuhalten.

2.4  Baustrom und Bauwasser

Alle Anschlüsse für Wasser, Energie und Abwasser
werden aus dem Bestandsgebäude
entnommen. Die Heranführung der Medien an die
Verbrauchsstellen ist Sache des AN.
Verbrauchskosten werden nicht erhoben.

2.5  Arbeiten unter Berücksichtigung des
Nutzerbetriebes

Die Sportanlage wird während der Bauzeit weiterhin
genutzt. Der Traingingsbetrieb
darf durch die Arbeiten nicht eingeschränkt werden.
Besonders lärmintensive Arbeiten
(wie z.B. Bohren, Hämmern, Sägen, Abbrucharbeiten
allgemein, mit Brennern schweißen,
usw.) sind rechtzeitig mit der Bauleitung abzustimmen.

Die hieraus sich ergebenden Umstände und Erschwernisse
hat der Bieter in seine
Einheitspreise einzurechnen. Nachforderungen aus
Behinderungen durch diesen
Umstand bleiben ausgeschlossen.

2.6  Schuttcontainer

Schuttcontainer werden nicht gestellt. Die Kosten für
die Entsorgung von Bauschutt,
Baustellenabfällen, Verpackungsmaterialien sind in die
Einheitspreise einzukalkulieren.

2.7  Informationsempfehlung

Dem Bieter wird vor Angebotsabgabe eine
Ortsbesichtigung angeraten, um sich über den
Leistungsumfang, die örtlichen Verhältnisse im
Baustellenbereich, den möglichen
Geräteeinsatz sowie über die Transportmöglichkeiten zu
informieren. Spätere
Nachforderungen, die auf Unkenntnis zurückzuführen
sind, werden nicht anerkannt.

Für Besichtigungen der Örtlichkeit ist im Vorfeld ein
Termin mit der Bauleitung zu
vereinbaren.

2.8  Ausführungstermine

Die Baumaßnahme beginnt nach gegenwertiger
Terminplanung des AG im Januar 2026
und muss bis Ende Juni zum Abschluss gebracht werden.
Der Einbau der hier
ausgeschriebenen Sitzauflagen ist im Zeitraum 25.05.
bis 05.06. 2026 voregesehen (siehe
Anlage 04).

2.9  Anlagen

Anlage 01 Luftbild
1 Seite DIN A4

Anlage 02 Bestandsfotos
2 Seiten DIN A4

Anlage 03 Genehmigungsplanung
2 Seiten DIN A3

Anlage 04 Terminplan
1 Seite DIN A4

Die Anlagen dienen dem Bieter zur Kalkulation und sind
keine Ausführungsunterlagen!

*Hinweis*
3.  Technische Vorbemerkungen (ZTV)

3.1  Ausführungsvorschriften

Neben den technischen Ausführungsbestimmungen der VOB,
Teil C, sind alle infrage
kommenden DIN-Vorschriften in ihrer jeweils aktuellen
Fassung sowie die
Verarbeitungsvorschriften der Materialhersteller für
die Durchführung der Arbeiten
sorgfältig zu beachten.

3.2  Baustellenordnung

Auf die Einhaltung des baulichen Brandschutzes während
der Baumaßnahme wird
besonders hingewiesen.
Der für die Baumaßnahme verantwortliche
Bauleiter/Polier des AN hat den Brandschutz
für seine baulichen Belange auf der Baustelle
sicherzustellen.

Zum Brandschutz während der Bauzeit gehören im
einzelnen folgende Maßnahmen, die
der AN zu befolgen hat und die nicht gesondert
vergütet werden:

-  Brennbare Baustoffe und sonstige brennbare
Gegenstände dürfen nur örtlich und
  mengenmäßig begrenzt gelagert werden. Dies gilt
auch für brennbare Flüssigkeiten und
  brennbare Gase.

-  Brennbare Abfallstoffe sind täglich aus dem
Baustellenbereich zu entfernen.

-  Bei feuergefährlichen Arbeiten, z.B. Schweißen,
Schneiden und artverwandte
  Arbeitsverfahren sowie beim Umgang mit offenem
Feuer in Verbindung mit brennbaren
  Stoffen sind Brandschutzposten einzuteilen und
geeignete Feuerlöschgeräte bereit zu
  stellen. Nach Beendigung der feuergefährlichen
Arbeiten sind Nachkontrollen
  durchzuführen.

-  Für die Verwendung von Schweißbrennern und
Trennscheiben ist eine
  Schweißerlaubnis durch den Auftraggeber einzuholen.
  Ein Funkenflug ist zu unterbinden, nahe Bauteile
sind zu schützen.

-  Schweißgeräte und Gasflachen dürfen nach Abschluss
der Tagesarbeiten nur in
  Abstimmung mit der Bauleitung im Außenbereich
gelagert werden.

-  Während der Arbeiten ist ein striktes Rauchverbot
auf der Baustelle einzuhalten.

3.3  Materialförderung, Montagehilfen

Die Baustelle kann direkt angedient werden (siehe auch
Pkt. 2.3 der voranstehenden
"Allgemeinen Vorbemerkungen"). Die südlich des
Bootshauses gelegene
Grundstückszufahrt ist befestigt und für die Befahrung
mit Feuerwehrfahrzeugen
bemessen.

Die gesamte Materialförderung, sowohl die Anlieferung
als auch der Weitertransport bis
zur Verwendungsstelle, ist Sache des Auftragnehmers
und in die Positionen
einzurechnen. das schließt auch den Einsatz von
Hilfsmitteln für den Materialtransport wie
Hebezeuge oder dergl. mit ein.

3.4  Geräte und Maschinen

Lieferung, Installation und Vorhaltung der
erforderlichen Geräte und Maschinen,
einschl. der Betriebskosten und späteren Demontage und
Abtransport zur Durchführung
der vertraglich übernommenen Leistungen sind in die
entsprechenden Positionen
einzukalkulieren und werden darüber hinaus nicht
gesondert vergütet.

3.5  Schutz bestehender Bauteile

Auf den Schutz bestehender und zu erhaltender Bauteile
und Einrichtungen wird
besonders hingewiesen. Die Beseitigung evtl.
entstandener Beschädigungen geht zu
Lasten des Verursachers.

3.6  Werkplanung

Auf der Grundlage der bauseitigen Planungsvorgaben hat
der AN rechtzeitig vor Fertigungsbeginn
Ausführungspläne für die nachstehend beschriebenen
Sitzauflagen anzufertigen und der Bauleitung zur
Genehmigung und Freigabe vorzulegen.

Die Pläne sind mit den exakten Maßen (Breite x Länge x
Höhe), Angaben über die Unterkonstruktionen,
sowie Angaben zu den Materialien und Verbindungs-/
Befestigungsmitteln und dem Montageablauf zu
versehen.

Die Werkstatt-/ Ausführungsplanung ist dem AG/ der
Bauleitung spätestens 3 Wochen nach
Auftragserteilung in 2-facher Ausfertigung vorzulegen.

### Titel 01 Sitzauflagen für den Außenbereich

*Hinweis*
Für die nachstehend beschriebenen Sitzauflagen
ohne Rückenlehne gilt die folgende Leitbeschreibung
(LB):

Sitzauflagen bestehend aus Hochdrucklaminat-Platten
(HPL)
mit braunem Kern nach EN 438-6,
Typ EDF für die Außenanwendung,
mit Witterungsschutz aus doppelt gehärteten
Acryl-Polyurethan-Harzen,
nicht entflammbar (A2-s1, d0 nach EN 13501-1)
Materialstärke 8 mm,
Farbton der Oberflächenbeschichtung
nach erweiterter RAL-Karte:
RGB-Ton 250 50 40, Primal Blue,
Leitprodukt:
Fundermax, Max Compact Exterior Brauner Kern F,
Qualität 0717 Atlantik NT.

Angebotenes Fabrikat/ Plattentyp:

'.........'
(vom Bieter einzutragen)

Unterkonstruktion bestehend aus:
Seitenteile und Formrohre aus rostfreiem Stahl,
Werkstoffnummer 1.4301 - X5CrNi18-10
(Chrom-Nickel-Edelstahl),
Materialstärke der Seitenteile 3 mm,
Dimension der Formrohre ca. 30x20x1,5 mm,
Verbindung der Seitenteile mit den Rohren mittels
Linsenkopfschrauben,
Verschraubung mit dem Untergrund aus Beton-Fertigteilen
mit Gestellschrauben mit Sechskantkopf und Dübeln.
Verbindung der Rohre mit den Laminatplatten geklebt,
mit einem hochfesten MS Polymer Montagekleber.

Abmessungen der entlang der Vorderkante unter 90° Grad
abgekanteten Sitzauflagen
-  Länge: ca. 1820 mm
-  Breite: ca.  325 mm
-  Höhe der vorderen Abkantung: 100 mm,
  Biegeradius der Abkantung R = ca. 30 mm.

**01.1 Sitzauflagen ohne Rückenlehne, Länge 182 cm**
Sitzauflagen aus Hochdrucklaminat-Platten
mit einer Stahlunterkonstruktion
gemäß o.g. Leitbeschreibung,
Länge: ca. 182 cm,
fertigen, liefern und montieren.

Einbauort:
Ortsfeste Zuschauertribüne aus Betonfertigteilen,
Verteilung der Sitzauflagen für jeweils 4 Sitzplätze
nach örtlicher Festlegung durch die Bauleitung des AG.
Menge: 50,000 St

### Titel 02 Stundenlohnarbeiten

*Hinweis*
Stundenlohnarbeiten für unvorhergesehene Arbeiten
oder durch den AG herbeigeführte Stillstandszeiten,
nur auf Anweisung der Bauleitung.

Angeboten wird für die jeweilige Arbeitskraft
ein Verrechnungssatz, der sämtliche Aufwendungen
enthält, insbesondere den tatsächlichen Lohn mit
allen Zuschlägen sowie Lohn- bzw. Gehaltsnebenkosten. Zuschläge für Nacht-, Sonntags- und Feiertagsarbeit sind jedoch nicht eingerechnet!
Der Verrechnungssatz gilt unabhängig von der
Anzahl der abgerechneten Stunden.
Kostenanteile für Polier oder Aufsichtspersonal
sind einzurechnen und werden nicht gesondert vergütet.

Für die Lohnarbeiten benötigte Materialien sind auf
den täglich zu bescheinigenden Stundenzetteln aufzuführen, die angebotenen Verrechnungssätze für Materialien sind auf der Basis des Hauptangebotes einzusetzen; nicht aufgeführte Materialien sind mit den
Listenpreisen zu verrechnen.

**02.1 für Facharbeiter**
Menge: 5,000 h

**02.2 für Helfer**
Menge: 5,000 h

USt %: 19,00
